# Kita Kirberger Hof
Angebotsaufforderung (GAEB 90, DA83)
DV-Nummer: 02
Währung: EUR
Auftraggeber: Stadt Monheim am Rhein, Rathausplatz 2, 407289 Monheim am Rh

## Schreinerarbeiten
Datum: 27.11.25

*Hinweis*
Bauvorhaben:

Kita, Im Kirberger Hof

Von-Ketteler-Straße 19
40789 Monheim am Rhein

1. Allgemeine Vorbemerkungen

Bauherrenvertreter:

Gebäude- und Liegenschaftmanagement
Rathausplatz 10a
40789 Monheim am Rhein

1.1 Zugänglichkeit der Baustelle:

Das gesamte Baufeld ist mit einem Bauzaun eingezäunt.
Der
Zugang zum Baufeld für den Auftragnehmer,
Anlieferungen,
Materialtransport etc. erfolgt über die
Von-Ketteler-Straße auf
das Baufeld.
Das Verlassen des Baufelds erfolgt über denselben
Zugang.
Des Weiteren kann
das Baufeld über die Leibnizstraße verlassen werden.
Die
Leibnizstraße führt jedoch durch ein enges Wohngebiet
mit
vielen Parkmöglichkeiten der Anwohner. Die Nutzung ist
für
größere Fahrzeuge ungeeignet.
Sollte der Zugang jedoch durch den AN genutzt werden,
ist
dieser für jegliche Bewegungsfreiheit sowie ggf. daraus
folgenden Anträge für z.B. das Sperren von Parkplätzen
usw.
selbst verantwortlich.
Die entsprechenden Zufahrten sind mit Toren gesichert.
Nach
dem betreten bzw. verlassen des Baufeld sind die
Zugänge
durch den AN eigenverantwortlich immer geschlossen zu
halten.
Übergabe zu den örtlichen Schließanlagen erhält der AN
nach
der Auftragserteilung.
Der AN trägt sorge für seine Lieferanten sowie für das
unverzügliche Verlassen des Geländes nach Lieferung.
Für die Sicherung an Zu- und Ausfahrten über
öffentliche
Flächen gelten die Straßenverkehrsordnung (StVO), die
BGV
Bauarbeiten und die Richtlinien für die Sicherung von
Arbeitsstellen an Straßen (RSA).

Das Öffnen des Bauzaunes an anderer Stelle ist
strengstens
verboten.

Für die Erbringung Leistungsumfang gelten folgende
Regelarbeitszeiträume der Liegenschaft:
Montag-Freitag: 6:00 - 22:00 Uhr und nach vorheriger
Genehmigung in Ausnahmefällen Samstag: 7:00 - 20:00
Uhr.

Arbeiten außerhalb dieser Zeiten bedürfen der
Zustimmung des
Bauherrn.

1.2 Übergabe von Ausführungszeichnungen

Die Ausführungszeichnungen werden in digitaler Form im
pdf -
Dateiformat übergeben. Die Übergabe erfolgt digital
über eine
Datenraum. Ein entsprechender Zugang zum Datenraum wird
dem AN nach Beauftragung übergeben.  Für die
Vervielfältigung
und Verteilung auf der Baustelle ist der AN selbst
verantwortlich.

Der AG kann auf Nachfrage die Ausführungszeichnungen im
CAD-Format nachfordern. Dies muss seitens des AN
sichergestellt werden.

1.3 Baustellenbesprechungen

Im Vorfeld der Baumaßnahme werden nach
Auftragserteilung
Besprechungen mit den betroffenen Beteiligten
(Auftraggeber,
Auftragnehmer, Bauleitung, fachgutachterliche
Begleitung usw.),
entweder beim AG oder auf der Baustelle, stattfinden.
Während
der Maßnahme werden in regelmäßigen Abständen
Baustellenbesprechungen stattfinden (mindestens
wöchentlich).
Der AN ist verpflichtet an diesen Besprechungen
teilzunehmen.

1.4 Veröffentlichungen

Auskünfte an Dritte (z.B. Liegenschaftsangehörige,
Passanten,
Anlieger, andere öffentliche Dienststellen) über den
zeitlichen
und technischen Ablauf der Baumaßnahme, über
betriebliche
Dispositionen, ausführungstechnische Einzelheiten u.
ä. erteilt
allein der Auftraggeber. Jeder Fragesteller ist
dorthin zu
verweisen.

1.5 Einrichtung von Unterkünften

Übernachten auf dem Baugelände ist untersagt.
Unterkünfte
sowie Schlafräume und Aufenthaltsräume für die
Freizeit dürfen
auf dem Baufeld nicht eingerichtet werden.
Der AN ist für die Stellung von entsprechenden
Pausen-Räumlichkeiten (z.B. Container, etc.) nach ASR
für
seine Mitarbeiter verantwortlich, hierzu gehören auch
deren
Reinigung und ordnungsgemäße Entsorgung von ggf.
anfallendem Müll.

1.6 Baustellenbetrieb

Alle Materialien oder sonstigen Gegenstände sind
gesichert zu
verwahren. Schutt- und Abfallcontainer sind nur mit
funktionsfähigen verschließbaren und verschlossen zu
haltenden Deckeln zulässig. Schutt- und
Abfallmaterial, das
nicht in Container passt, ist arbeitstäglich im
gesicherten
Transport vom Baugelände zu entfernen. Bei
Zuwiderhandlungen oder nicht Einhaltung behält sich
der AG
das Recht der Umlegung/Weiterbelastung von ggf.
anfallenden
Kosten ausdrücklich vor.

1.7 Regelung und Sicherheit

Die genutzten Verkehrswege sind stets frei sowie in
sauberem
Zustand zu halten. Bei Verschmutzung durch dritte ist
die BL zu
informieren, sodass die Leistung der Reinigung der
Baustraßen
über die Zuständigen abgerufen werden kann. Nach
Beendigung der Arbeiten sind die durch den AN
verursachten
Schäden vom AN unverzüglich zu reparieren und der
ursprüngliche Zustand ist wieder herzustellen. Die An-
und
Abfahrt zur Baustelle muss so geregelt sein, dass eine
Behinderung des Verkehrs auf den umliegenden Straßen
sowie
eine Behinderung der umliegenden Zufahrten vermieden
wird.
Es muss vom AN sichergestellt werden, dass von den
Maßnahmen keine Beeinträchtigung benachbarter
Grundstücke
ausgeht. Für hieraus resultierende Mehraufwendungen
besteht
kein zusätzlicher Vergütungsanspruch. Die Nutzung der
angrenzenden Gelände ist zu berücksichtigen,
entsprechende
Verkehrssicherheitsvorkehrungen sind vorzunehmen.

Die Regelung des Verkehrs außerhalb der Baustelle muss
so
gestaltet werden, dass ein im wesentlicher
störungsfreier
Schwerlastverkehr stattfinden kann. Die
Fahrzeugbewegungen
und Stellflächen sind so zu organisieren, dass keine
Behinderungen entstehen, insbesondere für die Bereiche
der
Zu- und Abfahrt zur Baustelle.

1.8 Baustellenverordnung / SiGe-Koordinator / SiGe-Plan

Es gilt die "Verordnung über Sicherheit und
Gesundheitsschutz
auf Baustellen" (Baustellenverordnung - BaustellV). Der
Auftragnehmer hat den Anordnungen des vom Auftraggeber
bestellten SiGe-Koordinators Folge zu leisten und der
Sicherheits- und Gesundheitsschutzplan ist zu
berücksichtigen.

1.9 Baureklame

Jegliche Firmenreklame in Form von Schildern oder
Beschriftungen an der Straße, dem Bauzaun oder an der
Baustelle darf nicht angebracht werden. Sie wird auf
Kosten des
jeweiligen Auftragnehmers durch Anordnung der
Bauleitung
entfernt.

1.10 Baustelleneinrichtung

Der AN hat, falls notwendig, seine
Baustelleneinrichtung auf den
vom AG zugewiesenen Flächen vorzunehmen. Lagerflächen,
Parkplätze und Flächen für die Aufstellung von
Containern sind
gemäß Baustelleneinrichtungsplan zu nutzen. Seinen
eigenen
BE-Plan hat der AN innerhalb von 14 Tagen in vierfacher
Ausfertigung zur Abstimmung vorzulegen.

Der Brandschutz auf der Baustelle obliegt dem AN in
seinem
Arbeitsbereich. Entsprechendes Löschgerät ist
vorzuhalten.
Notwendige Feuerwehrzufahrten zur Baustelle sind von
Material
und Gerät freizuhalten. Sammelcontainer für brennbare
Baustoffe sind arbeitstäglich abzufahren. Seitens des
AG wird
keine Haftung für Schäden oder Verlust der BE
übernommen.

Die Einrichtung, inklusive der Einholung von ggf.
notwendigen
behördlichen Genehmigungen von Turmdreh- oder
Mobilkränen,
Kranmieten etc. für Arbeiten aus dem Leistungsbereich
des AN
sind in die jeweiligen EP einzurechnen.

1.11 Bauwasser und Baustrom

Die Versorgung der Baustelle mit Bauwasser und
Baustrom wird
über den AG sichergestellt. Auf der Baustelle werden
entsprechende Anschlüsse für Bauwasser /-strom
bereitgestellt.
Verteiler der  Medien zum Arbeitsbereich, sind durch
den AN zu
stellen und mit der Bauleitung abzustimmen

1.12 Leitung der Ausführung

Es muss ständig eine der deutschen Sprache und Schrift
kundige, fachlich geeignete Person als Ansprechpartner
vor Ort
erreichbar sein. Diese ist vor Beginn der Arbeiten
schriftlich zu
benennen.

1.13 Bautagesberichte

Bautagesberichte sind vom AN über die gesamte Bauzeit
zu
erstellen und mindestens einmal wöchentlich der BL zu
übergeben. Sie müssen alle Angaben enthalten, die für
die
Ausführung und Abrechnung des Auftrags von Bedeutung
sein
können.

1.14 Baustellen- und Baureinigung

Die Reinigung und Beräumung der Arbeitsplätze sind
ausschließlich Sache der Auftragnehmer und jeweils zum
Ende
des Arbeitstages vorzunehmen. Die Baustelle ist
besenrein zu
hinterlassen. Wird dieser Verpflichtung der
Baustellenreinigung
nicht nachgekommen, ist der AG berechtigt, sofort die
Reinigung und Entsorgung auf Kosten des AN durchführen
zu
lassen.

Der Auftragnehmer ist verpflichtet, die eigenen
Arbeiten gegen
Verschmutzung durch eigene Bauarbeiten, Tagwasser,
Rost,
Frost und dergl. zu schützen bzw. beschädigte Teile
sofort
auszubessern oder zu ersetzen.

Die Übergabe der Arbeitsbereiche an die
Nachfolgegewerke
kann erst nach Abnahme durch die Bauleitung und
Protokollierung im Bautagebuch erfolgen. Diese Abnahme
kann
entsprechend dem Bauablauf auch in Teilbereichen
erfolgen.

Der bei den Arbeiten des AN anfallende Schutt
(Bauschutt,
Verpackungsmaterial, sonstige Abfälle) ist getrennt in
Schuttbehältern des AN zu sammeln. Der Schutt wird
Eigentum
des AN und ist zu beseitigen.

1.15 Bauabfallentsorgung

Angaben zu Entsorgungswegen (Verwertung und
Beseitigung)
und Hinweise zur Abfallentsorgung für gefährliche und
nicht
gefährliche Abfälle sind dem Formblatt V 241.F zu
entnehmen.

1.16 Denkmalschutz

Das Gebäude steht unter Denkmalschutz. Dies ist bei
allen
Arbeiten zu beachten. Die unter Denkmalschutz stehenden
Gebäudeteile sind entsprechend der Auflagen der
Behörden zu
behandeln.

Der AN ist verpflichtet an ggf. benötigten
Sonderabstimmungen
mit z.B. dem Denkmalschutz teilzunehmen.

1.17 Kampfmittel

Die Untersuchung auf Kampfmittel ist im Vorfeld der
Baumaßnahme erfolgt.

1.18 Abkürzungsverzeichnis für Mengeneinheiten

a  -  Jahr (lat. annus)
cm  -  Zentimeter
cm2  -  Quadratzentimeter
d  -  Tag (lat. dies)
h  -  Stunde (lat. hora)
Jr  -  Jahr (dt. Jahr)
kg  -  Kilogramm
km  -  Kilometer
km2  -  Quadratkilometer
kwh  -  Kilowattstunde
kWp  -  Kilowatt-Peak
l  -  Liter
m  -  Meter
m2  -  Quadratmeter
m3  -  Kubikmeter
mm  -  Millimeter
Mt  -  Monat (dt. Monat)
psch  -  Pauschal
St  -  Stück
t  -  Tonne
Wo  -  Wochen
md  -  Meter x Tag
mMt  -  Meter x Monat
mWo  -  Meter x Woche
m2d  -  Quadratmeter x Tag
m2Mt  -  Quadratmeter x Monat
m2Wo  -  Quadratmeter x Woche
m3d  -  Kubikmeter x Tag
m3Mt  -  Kubikmeter x Monat
m3Wo  -  Kubikmeter x Woche
Sth  -  Stück x Stunde (Stück x hora)
Std  -  Stück x Tag (Stück x dies)
StMt  -  Stück x Monat
StWo  -  Stück x Woche
St/M  -  Stück pro Monat
St/J  -  Stück pro Jahr

1.19 Dokumentation
Der AN hat eine 3-fache Objektdokumentation in
deutscher
Sprache zu erstellen und eine Woche vor Abnahme als
Vorableseexemplar an das Planungsbüro übergeben.
Vollständigkeit und Akzeptanz der Dokumentation ist
eine
Abnahmevoraussetzung. Die Revisionsunterlagen sind 10
Tage
vor Abnahmetermin zur Prüfung beim AG vorzulegen.
Die Gliederung der Dokumentationsunterlagen ist gem.
Vorgabe
AN zu erstellen (wird im Zuge des BV verteilt.
Produktnachweise sind für alle verbauten Sachen die in
das
Eigentum des AG übergehen und/oder die Eigenschaften
des
Eigentums dauerhaft beeinflussen erforderlich. Sie
sind nicht
erforderlich für Sachen die im Eigentum des AN stehen
oder die
das Bauwerk vor/mit der Abnahme verlassen. Revisions-
und
Wartungspläne sind für verbaute Produkte mit zyklischem
Ersatzbedarf erforderlich.
Die Dokumentation soll praktikabel, eindeutig,
vollständig,
effizient und Dopplungen und Mehrfachdeutungen nicht
zulassen. Die mechanische Haltbarkeit ist für
mindestens 25
Jahre üblichen Gebrauch auszulegen. Informations-
oder/und
Datenverluste sind für diesen Zeitraum auszuschließen.
Lochungen sollen mit selbstklebenden
Verstärkungslochbändern verstärkt sein.
Gliederungspunkte
sollen durch Trennlagen geordnet sein. Die
Dokumentation ist in
drei gleich lautenden nummerierten Exemplaren zu
erstellen.
Videodokumente sind im ersten Exemplar abzulegen, die
Exemplare zwei und drei sollen darauf nur Querverweise
enthalten. Für Revisionspläne sind neben den
Papierfassungen
in jedem Fall dxf-Dateien, für das Inhaltsverzeichnis
üblich
lesbare Textdateien geschuldete Leistung.
Mitzuliefernde Unterlagen: - Zusammenstellungen der
wichtigsten technischen Daten - statische Nachweise,
des
Auftragnehmers - Kopien der vorgeschriebenen Prüf- und
Herstellerbescheinigungen - Amtlichen Nachweise
(Prüfzeugnisse / Prüfbescheide / allgem. bauaufsichtl.
Zulassungen) - erforderliche Sachverständigenabnahmen -
Protokolle über alle im Rahmen der Arbeiten
durchgeführten
Messungen und Prüfungen - Unternehmererklärung zur
fachgerechten Errichtung der Gesamtanlage -
Produktkatalog /
Herstellerunterlagen aller eingebauten Anlagenteile
mit Angaben
über Hersteller / Bestellnummer / Lebensdauer /
Wartungszeiträume / event. Bezugsmöglichkeiten -
Aufmaßzusammenstellung mit eindeutiger Zuordnung der
abgerechneten Mengen zu den jeweiligen LV Positionen,
Kopien
der zugehörigen Aufmaßunterlagen und
Abrechnungszeichnungen.
Die Trennung der einzelnen Gliederungspunkte erfolgt
durch
Trennblätter mit verstärktem Lochrand und Beschriftung
(Lfd.-Nr) entsprechend des Inhaltsverzeichnisses.
Unterlagen im
Format größer DIN A4 sind grundsätzlich mit
selbstklebenden
Verstärkungslochbändern zu versehen. Das
Inhaltsverzeichnis
ist zusätzlich 1-fach als Datei im MS-Word-Format und
die
Pläne entspr. Gliederungspunkt zusätzlich 1-fach auf
CD-ROM
als dwg- oder dxf- Datei (R 14 AutoCad 2000 od. höher)
zu
übergeben. Alle Unterlagen sind in Ordner einzuheften
und
jeweils mit einem Inhaltsverzeichnis zu versehen. Als
Format für
die digitalisierten Revisionsunterlagen sind
einzuhalten: -Pläne
und Schemata im DWG- oder DXF-Format -Texte, Tabellen
und
Listen als WORD-, EXCEL- oder ASCII-Dateien Diese
Leistung
ist in die Einheitspreise einzukalkulieren.

2. Projektbeschreibung

Die neue Kindertagesstätte mit Familienzentrum
(Bruttogrundfläche BGF =1.138,40 qm) wird in dem
südlichen
Scheunenteil der denkmalgeschützten Anlage des
Kirberger
Hofs errichtet. Die Bauaufgabe umfasst das
2-geschossige
Bestandsgebäude als Umbaumaßnahme im Bestand sowie
einen Teilbereich als Neubaumaßnahme. Die 2-geschossige
Grundrisskonzeption beherbergt im Erdgeschoss entlang
eines
Erschließungsflurs alle 4 Gruppenräume mit jeweils
einem
Gruppennebenraum / Schlafraum. Alle Gruppenräume sind
nach Süden ausgerichtet und beinhalten einen hohen
Hauptraum der die Möglichkeit für höhere
Spieleinbauten bietet.
Durch interne Treppen in den jeweiligen Gruppenräumen
ist es
möglich das 1. Obergeschoss zu erreichen. Hier findet
man den
2. Gruppennebenraum, sowie diverse Abstellräume. Durch
die
geplante Anordnung der Gruppenräume im Erdgeschoss ist
es
möglich die Außenspielanlagen direkt zu erreichen. Es
ist
außerdem möglich über die Außentreppe vom 1.
Obergeschoss
direkt zu den Außenanlagen zu gelangen. Die Treppe
dient auch
als baulicher Rettungsweg. Der Mehrzweckraum im
Erdgeschoss befindet sich im südöstlichen Bereich des
Gebäudes und bietet einen direkten Zugang zu den
Außenspielanlagen. Die WC-Anlagen sind unmittelbar von
den
Fluren aus zu erreichen. Zudem ist ein Kinder-WC im
südlichen
Teil des Gebäudes über die Außenspielanlage nutzbar.
Eine
weitere WC-Anlage ist nur über den Beratungsraum im
Erdgeschoss erreichbar.
Die Erschließung soll für die Eltern und Kinder im
westlichen
Bereich über das Parkangebot an der ,von Kettler-Str."
erfolgen.
Die Mitarbeiter und Mitarbeiterinnen können am
Wendehammer
im östlichen Bereich des Grundstücks auf zur Verfügung
stehenden Parkplätzen parken und über den rückwärtigen
Eingang direkt in das Gebäude gelangen.

*Hinweis*
Anlagen zum Leistungsverzeichnis und Normierung

Die Leistungen unterliegen der VOB/B sowie den
nachfolgend genannten VOB/C Normierung:

Vergabe- und Vertragsordnung für Bauleistungen (VOB)

DIN EN 13501 - Klassifizierung von Bauprodukten und
Bauarten zu ihrem Brandverhalten
DIN 18334 - Zimmer - und Holzbauarbeiten
Die jeweilig gültige DIN für Stoffe und Bauteile
DIN 18299 - Allgemeine Regelungen für Bauarbeiten
jeder Art
Die jeweils gültigen TRGS
DIN 18 202 Toleranzen im Hochbau, Bauwerke (gilt für
Ebenheitstoleranzen)
DIN 4 102 Brandverhalten von Baustoffen und Bauteilen
DIN 4 109 Schallschutz im Hochbau
DIN 1 055 Lastennahmen für Bauten
Anwendungsrichtlinie zur DIN EN 13213 neuster Stand
Anwendungsrichtlinie zur DIN EN 12825 neuster Stand

*Hinweis*
Anlagenverzeichnis

siehe Anlagenverzeichnis in den Verdingungsunterlagen

*Hinweis*
Ausführungsablauf der zu erbringenden Leistungen
Der Start de beschriebenen Metallbauarbeiten erfolgt
voraussichtlich ab Ende des 2. Quartal 2026. Vor dem
Start der
Arbeiten ist die Materialdisposition sowie die
benötigte Fläche
für die Baustelleneinrichtung mit der örtlichen
Bauleitung
abzustimmen.
Diverse weitere Hinweise zu der Leistungsbeschreibung,
sind
den Hinweistexten vor den entsprechenden
Einzelpositionen im
Leistungsverzeichnis zu entnehmen.

### Titel 01 Vorbereitende Maßnahmen

#### Bereich 01.01 Dokumentation

*Hinweis*
Dem Auftraggeber sind zur Dokumentation und für spätere
Arbeiten folgende Unterlagen, die im Rahmen der
ausgeführten
Leistung relevant sind, unaufgefordert zu übergeben:
- Fachunternehmerbescheinigung,
- Fachbauleitererklärung,
- Konformitäts-, Übereinstimmungserklärungen über die
gelieferten und eingebauten Materialien, welche unter
Einhaltung aller Bestimmungen der allgemeinen
bauaufsichtlichen Zulassungen des deutschen Instituts
für
Bautechnik und nach den DIN-Vorschriften sowie den
anerkannten Regeln der Technik eingebaut wurden,
- erforderliche Eignungsnachweise,
- Protokolle der Eigen- und Fremdüberwachung,
- gültige Bauartzulassungen,
- sonstige gültige Prüfzeugnisse (z.B. zertifizierte
Herkunft),
- sämtliche Prüfzeugnisse, Zulassungen der
Herstellerfirmen,
- Prüf- und Messprotokolle,
- Bautagesberichte,
- geprüfte statische Berechnungen,
- Verlegepläne, Bestandszeichnungen der eingebauten
Elemente mit allen Detailanschlüssen, Werk- und
Montagepläne,
- Datenblätter,
- Pflegeanleitungen,
- Ersatzteillisten,
- Schraubenprotokolle, Stücklisten, Z-Güten Nachweis
gem. DAST RL014
- Anlagen- und Funktionsbeschreibungen,
- Auflistung und Beschreibung aller Einbauten mit
Produktunterlagen, Datenblättern, Farbangaben sowie
Typenlisten mit Bestellnummern und Liefernachweisen als
Grundlage für die Ersatzteilbeschaffung bzw. für die
Wartungsarbeiten
- Prüfbücher mit dem Ergebnis der vor der
Inbetriebnahme
durchgeführten Abnahmeprüfung,
- Betriebsanweisungen, einschließlich Bedienungs- und
Installationsanleitungen der Hersteller,
- Liste der Anlagen, die einer Überwachungspflicht
aufgrund
öffentlich-rechtlicher Vorschriften unterliegen,
einschließlich der
vorgesehenen Prüftermine,
- Aufstellung von Bauteilen die der Wartung bedürfen.

Der Auftragnehmer haftet für die Richtigkeit der
übergebenen
Unterlagen.

Spätestens 4 Wochen vor Abnahme sind die Unterlagen in
2-facher Ausführung  auf Wechseldatenträger,
zusammenzustellt zu übergeben und entsprechend der
Prüfung
zu vervollständigen bzw. abzuändern. Das Fehlen von
Unterlagen wird als wesentlicher Mangel angesehen.

**01.01.0010 Datenträger mit Dokumentationsdaten**
STLB-Bau 2022-04 009
Datenträger mit Dokumentationsdaten, liefern und
übergeben,
Wechseldatenträger - USB.
Menge: 1,000 St

#### Bereich 01.02 Technische Bearbeitung

*Hinweis*
Durch den Auftragnehmer ist die ausführungsreife
Planung
einschl. der statischen Berechnungen der beschriebenen
Leistungen zu erbringen.

Vergütet werden die Leistungen, die über die gemäß
VOB/C zu
erbringenden Leistungen hinausgehen.

Die Planung ist dem Auftraggeber rechtzeitig zur
Überprüfung
der gestalterischen Vorgaben der auftraggeberseitigen
Planung
vorzulegen. Eine Prüfzeit von 2 Wochen ist zu
berücksichtigen.
Im Anschluss sind die Unterlagen prüffähig in
digitaler Form an
den Prüfstatiker des Auftraggebers zu übergeben. Eine
Prüfzeit
von bis zu 3 Wochen für den Prüfstatiker des
Auftraggebers ist
bei der Terminplanung zu berücksichtigen.

**01.02.0010 Montageplan Konstr-zeichng**
STLB-Bau 2022-04 020
Montage-, Verlegeplan, Detail-, Konstruktionszeichnung
erstellen, Werkstattzeichnungen, als
Papierzeichnung/Plotterausdruck,
Datenträger/Schnittstelle für
CAD, 3-fach.
Menge: 1,000 St

**01.02.0020 Stat Berechng**
STLB-Bau 2022-04 020
Statische Berechnung liefern.
Menge: 1,000 St

### Titel 02 Schreinerarbeiten

#### Bereich 02.01 Treppen

*Hinweis*
Die Leistung unter der o.g. Position umfasst die
Erstellung der
Treppenanlage in den jeweiligen Gruppenräumen. Die
Eizelpositionen der jeweiligen Treppenanlage ist als
gesamteinheitliche Konstruktion zu betrachten. Alle in
der
Planung angegeben Maße sind für Ort zu prüfen. Jegliche
Kleineisenteile, Verbindungen, Eckausbildungen,
Verbindungsmittel, örtliche Anpassungen usw. sind in
die
Positionen einzukalkulieren.

*Hinweis*

**02.01.0010 Wangentreppe einläufig Holz Kiefer Stufe Holz Kiefer Steigungen 18 St H 17 cm T 29 cm Lauf-B 90 cm 1Podest**
STLB-Bau 2024-10 027
Wangentreppe, gerader Lauf, gewinkelt (Winkeltreppe),
einläufig, Geländer und Handlauf werden gesondert
vergütet,
als Innentreppe im Trockenbereich, lotrechte Nutzlast
3 kN/m2
DIN EN 1991-1-1, Treppenkonstruktion aus Holz, Kiefer,
gebeizt, grundiert und 2-mal versiegelt, Stufen aus
Holz, Kiefer,
grundiert, Versiegelung mit Treppenlack auf
Wasserbasis,
Stufen eingestemmt, ohne Setzstufen, Trittstufen mit
Unterschneidung, Stufenkanten profiliert,
Befestigungsuntergrund Antritt Beton,
Befestigungsuntergrund
Austritt Beton, Befestigungsuntergrund Wand
Normalbeton,
Steigungen '18' St,
Höhe Steigung '17' cm,
Tiefe Treppenauftritt '29' cm,
Breite Treppenlauf '90' cm,
mit einem Podest, aus Holz,
Tiefe Podest '90' cm,
Breite Podest '90' cm,
Dicke Stufe '50' mm, Ausführung gemäß Zeichnung,
Zeichnungs-Nr '
479_ARC_AP_DT_132_01_FR  Detail Gruppenraumtreppe'
.
Menge: 1,000 St

**02.01.0020 Geländer Füllung Stäbe Kiefer H 1100 mm Stabquerschnitt 30/30mm Handlauf Obergurt**
Geländer, mit Füllung aus Stäben, für Treppe, im
Innenbereich,
gerader Lauf, einläufig, mit 1 Eckenausbildung,
Geländer aus
Kiefer, grundiert und 2-mal versiegelt,
Höhe Geländer '1100' mm, mit Pfosten,
Pfostendurchmesser 60
mm, lichter Stababstand 100 mm, Stabquerschnitt 30/30
mm,
mit Obergurt als Handlauf, Querschnitt 30/100 mm,
Befestigungsuntergrund Holz, Ausführung gemäß
Zeichnung,
Zeichnungs-Nr
479_ARC_AP_DT_132_01_FR  Detail Gruppenraumtreppe
.
Menge: 6,500 m

**02.01.0030 Handlauf profiliert Kiefer Durchm. 60mm, Erwachsene**
Handlauf, für Erwachsene, Handlaufhöhe 110 cm, mit 1
Eckenausbildung,
profiliert, für Treppe, im Innenbereich, gerader Lauf,
einläufig,
mit einem Podest, Handlauf aus Kiefer, grundiert und
2-mal
versiegelt, Durchmesser 60 mm, Konsolen aus
nichtrostendem
Stahl, Ausladung über 60 bis 70 mm,
Befestigungsuntergrund
Massivbau, mit Innendämmung, Ausführung gemäß
Zeichnung,
Zeichnungs-Nr
479_ARC_AP_DT_132_01_FR  Detail Gruppenraumtreppe
.
Menge: 7,500 m

**02.01.0040 Handlauf profiliert Kiefer Durchm. 60mm, Kinder**
Handlauf, für Kinder, Handlaufhöhe 60 cm, mit 1
Eckenausbildung,
profiliert, für Treppe, im Innenbereich, gerader Lauf,
einläufig,
mit einem Podest, Handlauf aus Kiefer, grundiert und
2-mal
versiegelt, Durchmesser 60 mm, Konsolen aus
nichtrostendem
Stahl, Ausladung über 60 bis 70 mm,
Befestigungsuntergrund
Massivbau, mit Innendämmung, Ausführung gemäß
Zeichnung,
Zeichnungs-Nr
479_ARC_AP_DT_132_01_FR  Detail Gruppenraumtreppe
.
Menge: 7,500 m

**02.01.0050 Handlauf profiliert Kiefer Durchm. 60mm, Kinder Holzgeländer**
Handlauf, für Kinder, Handlaufhöhe 60 cm, mit 1
Eckenausbildung,
profiliert, für Treppe, im Innenbereich, gerader Lauf,
einläufig,
mit einem Podest, Handlauf aus Kiefer, grundiert und
2-mal
versiegelt, Durchmesser 60 mm, Konsolen aus
nichtrostendem
Stahl, Ausladung über 60 bis 70 mm,
Befestigungsuntergrund
Holz, als Geländer wie vor beschrieben, Ausführung
gemäß
Zeichnung,
Zeichnungs-Nr
479_ARC_AP_DT_132_01_FR  Detail Gruppenraumtreppe
.
Menge: 6,500 m

*Hinweis*

**02.01.0060 Wangentreppe einläufig Holz Kiefer Stufe Holz Kiefer Steigungen 18 St H 17 cm T 29 cm Lauf-B 90 cm 1Podest**
STLB-Bau 2024-10 027
Wangentreppe, gerader Lauf, gewinkelt (Winkeltreppe),
einläufig, Geländer und Handlauf werden gesondert
vergütet,
als Innentreppe im Trockenbereich, lotrechte Nutzlast
3 kN/m2
DIN EN 1991-1-1, Treppenkonstruktion aus Holz, Kiefer,
gebeizt, grundiert und 2-mal versiegelt, Stufen aus
Holz, Kiefer,
grundiert, Versiegelung mit Treppenlack auf
Wasserbasis,
Stufen eingestemmt, ohne Setzstufen, Trittstufen mit
Unterschneidung, Stufenkanten profiliert,
Befestigungsuntergrund Antritt Beton,
Befestigungsuntergrund
Austritt Beton, Befestigungsuntergrund Wand
Normalbeton,
Steigungen '18' St,
Höhe Steigung '17' cm,
Tiefe Treppenauftritt '29' cm,
Breite Treppenlauf '90' cm,
mit einem Podest, aus Holz,
Tiefe Podest '90' cm,
Breite Podest '90' cm,
Dicke Stufe '50' mm, Ausführung gemäß Zeichnung,
Zeichnungs-Nr '
479_ARC_AP_DT_132_01_FR  Detail Gruppenraumtreppe'
.
Menge: 1,000 St

**02.01.0070 Geländer Füllung Stäbe Kiefer H 1100 mm Stabquerschnitt 30/30mm Handlauf Obergurt**
Geländer, mit Füllung aus Stäben, für Treppe, im
Innenbereich,
gerader Lauf, einläufig, mit 1 Eckenausbildung,
Geländer aus
Kiefer, grundiert und 2-mal versiegelt,
Höhe Geländer '1100' mm, mit Pfosten,
Pfostendurchmesser 60
mm, lichter Stababstand 100 mm, Stabquerschnitt 30/30
mm,
mit Obergurt als Handlauf, Querschnitt 30/100 mm,
Befestigungsuntergrund Holz, Ausführung gemäß
Zeichnung,
Zeichnungs-Nr
479_ARC_AP_DT_132_01_FR  Detail Gruppenraumtreppe
.
Menge: 6,500 m

**02.01.0080 Handlauf profiliert Kiefer Durchm. 60mm, Erwachsene**
Handlauf, für Erwachsene, Handlaufhöhe 110 cm, mit 1
Eckenausbildung,
profiliert, für Treppe, im Innenbereich, gerader Lauf,
einläufig,
mit einem Podest, Handlauf aus Kiefer, grundiert und
2-mal
versiegelt, Durchmesser 60 mm, Konsolen aus
nichtrostendem
Stahl, Ausladung über 60 bis 70 mm,
Befestigungsuntergrund
Massivbau, mit Innendämmung, Ausführung gemäß
Zeichnung,
Zeichnungs-Nr
479_ARC_AP_DT_132_01_FR  Detail Gruppenraumtreppe
.
Menge: 7,500 m

**02.01.0090 Handlauf profiliert Kiefer Durchm. 60mm, Kinder**
Handlauf, für Kinder, Handlaufhöhe 60 cm, mit 1
Eckenausbildung,
profiliert, für Treppe, im Innenbereich, gerader Lauf,
einläufig,
mit einem Podest, Handlauf aus Kiefer, grundiert und
2-mal
versiegelt, Durchmesser 60 mm, Konsolen aus
nichtrostendem
Stahl, Ausladung über 60 bis 70 mm,
Befestigungsuntergrund
Massivbau, mit Innendämmung, Ausführung gemäß
Zeichnung,
Zeichnungs-Nr
479_ARC_AP_DT_132_01_FR  Detail Gruppenraumtreppe
.
Menge: 7,500 m

**02.01.0100 Handlauf profiliert Kiefer Durchm. 60mm, Kinder Holzgeländer**
Handlauf, für Kinder, Handlaufhöhe 60 cm, mit 1
Eckenausbildung,
profiliert, für Treppe, im Innenbereich, gerader Lauf,
einläufig,
mit einem Podest, Handlauf aus Kiefer, grundiert und
2-mal
versiegelt, Durchmesser 60 mm, Konsolen aus
nichtrostendem
Stahl, Ausladung über 60 bis 70 mm,
Befestigungsuntergrund
Holz, als Geländer wie vor beschrieben, Ausführung
gemäß
Zeichnung,
Zeichnungs-Nr
479_ARC_AP_DT_132_01_FR  Detail Gruppenraumtreppe
.
Menge: 6,500 m

*Hinweis*

**02.01.0110 Wangentreppe einläufig Holz Kiefer Stufe Holz Kiefer Steigungen 18 St H 17 cm T 29 cm Lauf-B 90 cm 1Podest**
STLB-Bau 2024-10 027
Wangentreppe, gerader Lauf, gewinkelt (Winkeltreppe),
einläufig, Geländer und Handlauf werden gesondert
vergütet,
als Innentreppe im Trockenbereich, lotrechte Nutzlast
3 kN/m2
DIN EN 1991-1-1, Treppenkonstruktion aus Holz, Kiefer,
gebeizt, grundiert und 2-mal versiegelt, Stufen aus
Holz, Kiefer,
grundiert, Versiegelung mit Treppenlack auf
Wasserbasis,
Stufen eingestemmt, ohne Setzstufen, Trittstufen mit
Unterschneidung, Stufenkanten profiliert,
Befestigungsuntergrund Antritt Beton,
Befestigungsuntergrund
Austritt Beton, Befestigungsuntergrund Wand
Normalbeton,
Steigungen '18' St,
Höhe Steigung '17' cm,
Tiefe Treppenauftritt '29' cm,
Breite Treppenlauf '90' cm,
mit einem Podest, aus Holz,
Tiefe Podest '90' cm,
Breite Podest '90' cm,
Dicke Stufe '50' mm, Ausführung gemäß Zeichnung,
Zeichnungs-Nr '
479_ARC_AP_DT_132_01_FR  Detail Gruppenraumtreppe'
.
Menge: 1,000 St

**02.01.0120 Geländer Füllung Stäbe Kiefer H 1100 mm Stabquerschnitt 30/30mm Handlauf Obergurt**
Geländer, mit Füllung aus Stäben, für Treppe, im
Innenbereich,
gerader Lauf, einläufig, mit 1 Eckenausbildung,
Geländer aus
Kiefer, grundiert und 2-mal versiegelt,
Höhe Geländer '1100' mm, mit Pfosten,
Pfostendurchmesser 60
mm, lichter Stababstand 100 mm, Stabquerschnitt 30/30
mm,
mit Obergurt als Handlauf, Querschnitt 30/100 mm,
Befestigungsuntergrund Holz, Ausführung gemäß
Zeichnung,
Zeichnungs-Nr
479_ARC_AP_DT_132_01_FR  Detail Gruppenraumtreppe
.
Menge: 6,500 m

**02.01.0130 Handlauf profiliert Kiefer Durchm. 60mm, Erwachsene**
Handlauf, für Erwachsene, Handlaufhöhe 110 cm, mit 1
Eckenausbildung,
profiliert, für Treppe, im Innenbereich, gerader Lauf,
einläufig,
mit einem Podest, Handlauf aus Kiefer, grundiert und
2-mal
versiegelt, Durchmesser 60 mm, Konsolen aus
nichtrostendem
Stahl, Ausladung über 60 bis 70 mm,
Befestigungsuntergrund
Massivbau, mit Innendämmung, Ausführung gemäß
Zeichnung,
Zeichnungs-Nr
479_ARC_AP_DT_132_01_FR  Detail Gruppenraumtreppe
.
Menge: 7,500 m

**02.01.0140 Handlauf profiliert Kiefer Durchm. 60mm, Kinder**
Handlauf, für Kinder, Handlaufhöhe 60 cm, mit 1
Eckenausbildung,
profiliert, für Treppe, im Innenbereich, gerader Lauf,
einläufig,
mit einem Podest, Handlauf aus Kiefer, grundiert und
2-mal
versiegelt, Durchmesser 60 mm, Konsolen aus
nichtrostendem
Stahl, Ausladung über 60 bis 70 mm,
Befestigungsuntergrund
Massivbau, mit Innendämmung, Ausführung gemäß
Zeichnung,
Zeichnungs-Nr
479_ARC_AP_DT_132_01_FR  Detail Gruppenraumtreppe
.
Menge: 7,500 m

**02.01.0150 Handlauf profiliert Kiefer Durchm. 60mm, Kinder Holzgeländer**
Handlauf, für Kinder, Handlaufhöhe 60 cm, mit 1
Eckenausbildung,
profiliert, für Treppe, im Innenbereich, gerader Lauf,
einläufig,
mit einem Podest, Handlauf aus Kiefer, grundiert und
2-mal
versiegelt, Durchmesser 60 mm, Konsolen aus
nichtrostendem
Stahl, Ausladung über 60 bis 70 mm,
Befestigungsuntergrund
Holz, als Geländer wie vor beschrieben, Ausführung
gemäß
Zeichnung,
Zeichnungs-Nr
479_ARC_AP_DT_132_01_FR  Detail Gruppenraumtreppe
.
Menge: 6,500 m

*Hinweis*

**02.01.0160 Wangentreppe einläufig Holz Kiefer Stufe Holz Kiefer Steigungen 18 St H 17 cm T 29 cm Lauf-B 90 cm 1Podest**
STLB-Bau 2024-10 027
Wangentreppe, gerader Lauf, gewinkelt (Winkeltreppe),
einläufig, Geländer und Handlauf werden gesondert
vergütet,
als Innentreppe im Trockenbereich, lotrechte Nutzlast
3 kN/m2
DIN EN 1991-1-1, Treppenkonstruktion aus Holz, Kiefer,
gebeizt, grundiert und 2-mal versiegelt, Stufen aus
Holz, Kiefer,
grundiert, Versiegelung mit Treppenlack auf
Wasserbasis,
Stufen eingestemmt, ohne Setzstufen, Trittstufen mit
Unterschneidung, Stufenkanten profiliert,
Befestigungsuntergrund Antritt Beton,
Befestigungsuntergrund
Austritt Beton, Befestigungsuntergrund Wand
Normalbeton,
Steigungen '18' St,
Höhe Steigung '17' cm,
Tiefe Treppenauftritt '29' cm,
Breite Treppenlauf '90' cm,
mit einem Podest, aus Holz,
Tiefe Podest '90' cm,
Breite Podest '90' cm,
Dicke Stufe '50' mm, Ausführung gemäß Zeichnung,
Zeichnungs-Nr '
479_ARC_AP_DT_132_01_FR  Detail Gruppenraumtreppe'
.
Menge: 1,000 St

**02.01.0170 Geländer Füllung Stäbe Kiefer H 1100 mm Stabquerschnitt 30/30mm Handlauf Obergurt**
Geländer, mit Füllung aus Stäben, für Treppe, im
Innenbereich,
gerader Lauf, einläufig, mit 1 Eckenausbildung,
Geländer aus
Kiefer, grundiert und 2-mal versiegelt,
Höhe Geländer '1100' mm, mit Pfosten,
Pfostendurchmesser 60
mm, lichter Stababstand 100 mm, Stabquerschnitt 30/30
mm,
mit Obergurt als Handlauf, Querschnitt 30/100 mm,
Befestigungsuntergrund Holz, Ausführung gemäß
Zeichnung,
Zeichnungs-Nr
479_ARC_AP_DT_132_01_FR  Detail Gruppenraumtreppe
.
Menge: 6,500 m

**02.01.0180 Handlauf profiliert Kiefer Durchm. 60mm, Erwachsene**
Handlauf, für Erwachsene, Handlaufhöhe 110 cm, mit 1
Eckenausbildung,
profiliert, für Treppe, im Innenbereich, gerader Lauf,
einläufig,
mit einem Podest, Handlauf aus Kiefer, grundiert und
2-mal
versiegelt, Durchmesser 60 mm, Konsolen aus
nichtrostendem
Stahl, Ausladung über 60 bis 70 mm,
Befestigungsuntergrund
Massivbau, mit Innendämmung, Ausführung gemäß
Zeichnung,
Zeichnungs-Nr
479_ARC_AP_DT_132_01_FR  Detail Gruppenraumtreppe
.
Menge: 7,500 m

**02.01.0190 Handlauf profiliert Kiefer Durchm. 60mm, Kinder**
Handlauf, für Kinder, Handlaufhöhe 60 cm, mit 1
Eckenausbildung,
profiliert, für Treppe, im Innenbereich, gerader Lauf,
einläufig,
mit einem Podest, Handlauf aus Kiefer, grundiert und
2-mal
versiegelt, Durchmesser 60 mm, Konsolen aus
nichtrostendem
Stahl, Ausladung über 60 bis 70 mm,
Befestigungsuntergrund
Massivbau, mit Innendämmung, Ausführung gemäß
Zeichnung,
Zeichnungs-Nr
479_ARC_AP_DT_132_01_FR  Detail Gruppenraumtreppe
.
Menge: 7,500 m

**02.01.0200 Handlauf profiliert Kiefer Durchm. 60mm, Kinder Holzgeländer**
Handlauf, für Kinder, Handlaufhöhe 60 cm, mit 1
Eckenausbildung,
profiliert, für Treppe, im Innenbereich, gerader Lauf,
einläufig,
mit einem Podest, Handlauf aus Kiefer, grundiert und
2-mal
versiegelt, Durchmesser 60 mm, Konsolen aus
nichtrostendem
Stahl, Ausladung über 60 bis 70 mm,
Befestigungsuntergrund
Holz, als Geländer wie vor beschrieben, Ausführung
gemäß
Zeichnung,
Zeichnungs-Nr
479_ARC_AP_DT_132_01_FR  Detail Gruppenraumtreppe
.
Menge: 6,500 m

#### Bereich 02.02 Mobil-Trennwand

*Hinweis*
Die Leistung unter der o.g. Position umfasst die
Erstellung der
Mobil-Trennwand im Bereich zwischen Achse 4-3 / J-K .
Die
Eizelpositionen sind als gesamteinheitliche
Konstruktion zu
betrachten. Alle in der Planung angegeben Maße sind
für Ort zu
prüfen. Jegliche Kleineisenteile, Verbindungen,
Eckausbildungen, Verbindungsmittel, örtliche
Anpassungen
usw. sind in die Positionen einzukalkulieren.

**02.02.0010 Einzelel. mobile Trennwand Holz Dichtleisten Trapezgewinde Normalel. H 2655 mm B 820 mm manuell Rahmen Stahl-Alu beidseitig MDF/HDF D 100mm 55dB**
*** Bezugsbeschreibung
Einzelelement für mobiles Trennwandsystem, mit
Holzbekleidung, Bewegungsrichtung horizontal, in
Deckenschienen verfahrbar, mit Ein-Punkt-Aufhängung,
durch
Dichtleisten mit Trapezgewinde feststellbar, als
Normalelement,
lichte Raumhöhe '2655' mm,
Breite Einzelelement '820' mm, Betätigung manuell,
Betätigungselement wird gesondert vergütet,
Rahmenkonstruktion aus Stahl-Aluminium, beidseitige
Bekleidung aus Holzspanplatten MDF/HDF, Sichtseiten
furniert,
Gesamtdicke des Einzelelementes max. 100 mm,
bewertetes Schalldämm-Maß DIN 4109 Rw 55 dB,
Arbeitshöhe des Montageortes bis 3,5 m über der
Standfläche
des hierfür erforderlichen Gerüstes.
Menge: 6,000 St

**02.02.0020 wie vor, jedoch Betätigungselement**
*** wie Position 02.02.0010
Ausführung als Betätigungselement, manuell bedienbar
Menge: 1,000 St

**02.02.0030 Deckenschiene mobile Trennwand Alu Abhänge-H 150 mm max 48 kg/m2**
*** Bezugsbeschreibung
STLB-Bau 2024-10 039
Deckenschiene für mobiles Trennwandsystem einschl.
Abhängekonstruktion, aus Aluminium,
Abhängehöhe '150' mm, für Ein-Punkt-Aufhängung,
Befestigungsuntergrund Beton,
max. Flächengewicht Wand '48' kg/m2,
Arbeitshöhe des Montageortes bis 3,5 m über der
Standfläche
des hierfür erforderlichen Gerüstes.
Menge: 5,000 m

**02.02.0040 Wie vor jedoch Parkfläche**
*** wie Position 02.02.0030
Deckenschiene für Parkfläche, für mobile Trennwand,
gem.
W+M Planung AN
Menge: 1,000 psch

#### Bereich 02.03 Wickeltisch

*Hinweis*
Die Leistung unter der o.g. Position umfasst die
Erstellung des
Wickeltisch einschl. Treppenanlage sowie Handlauf des
Sanitäreinheit GR 1/2.
Die Eizelpositionen sind als gesamteinheitliche
Konstruktion zu
betrachten. Alle in der Planung angegeben Maße sind
für Ort zu
prüfen. Jegliche Kleineisenteile, Verbindungen,
Eckausbildungen, Verbindungsmittel, örtliche
Anpassungen
usw. sind in die Positionen einzukalkulieren.

**02.03.0010 Wickeltisch (LxTxH) 2300mm x 1100mm x 900mm**
Wickeltisch, mit Unterkonstruktion und Befestigungen,
Gesamtabmessung der Wickeltischkonstruktion:
(LxTxH) 2300mm x 1100mm x 900mm,
aus Holz, Kiefer, gebeizt, grundiert und 2-mal
versiegelt, für
WC-Bereich geeignet, Versiegelung mit Holzlack auf
Wasserbasis, Wickeltischkonstruktion bestehend aus:

Wickeltischablage (LxB) 2000mm x 1100mm mit 1 St
Aussparung (LxB) 800mm x 800mm, für Waschbecken,
Plattendicke bis 50mm

1 St Schranktür 1 flg. Öffnungsgröße (HxB) 750mm x
500mm,
einschl. Scharniere, Griffe

1 St Schranktür 2 flg. Öffnungsgröße (HxB) 750mm x
1000mm,
einschl. Scharniere, Griffe

1 St Schubladenschrank (HxBxT) 750mm x 450mm x 900mm,
bestehend aus 5 St Schubkästen, einschl. Auszüge,
Griffe usw.

1 St Treppenanlage mit Steigungen '5' St,
Höhe Steigung '18' cm,
Tiefe Treppenauftritt '20' cm, als geschlossene Treppe
mit
Handlauf, gerader Lauf, einläufig, Handlauf aus
Kiefer, grundiert
und 2-mal versiegelt, Durchmesser 60 mm

Ausführung mit unterer Abschlussleiste H = 100mm,
Die Ausführung erfolgt nach der W+M-Planung durch den
AG,
alle Maße sind vor Ort zu prüfen. Alle
Befestigungsmittel sowie
Kleinmaterial sind in die Position einzukalkulieren.
Menge: 1,000 St

#### Bereich 02.04 Holzstufenbelag

**02.04.0010 Trittstufe Stufe Holz Kiefer aufgesattelt Einholmtreppe geklebt T 29 cm B 120 cm D 40 mm**
STLB-Bau 2024-10 027
Trittstufe, Stufe aus Holz, Kiefer, grundiert und
2-mal versiegelt,
Versiegelung mit 2-Komponentenlack, lösemittelarm,
Stufen
aufgesattelt, für Einholmtreppe,
Befestigungsuntergrund Beton,
Stufenbefestigung geklebt,
Tiefe Treppenauftritt '29' cm,
Breite Stufe '120' cm,
Dicke Stufe '40' mm.
Menge: 18,000 St

**02.04.0020 Setzstufe Stufe Holz Kiefer Einholmtreppe geklebt H 17 cm B 120 cm D 40 mm**
STLB-Bau 2024-10 027
Setzstufe, Stufe aus Holz, Kiefer, grundiert und 2-mal
versiegelt,
Versiegelung mit 2-Komponentenlack, lösemittelarm, für
Einholmtreppe, Befestigungsuntergrund Beton,
Stufenbefestigung geklebt,
Höhe Steigung '17' cm,
Breite Stufe '120' cm,
Dicke Stufe '40' mm.
Menge: 18,000 St

**02.04.0030 Podestbelag Holz Kiefer T 130 cm B 135 cm D 40 mm**
Podestbelag, aus Holz, Kiefer, grundiert und 2-mal
versiegelt,
für Einholmtreppe, Befestigungsuntergrund Beton,
Befestigung
geklebt,
Tiefe Podest '130' cm,
Breite Podest '135' cm,
Dicke Belag Podest '40' mm.
Menge: 1,000 St

#### Bereich 02.05 Fensterbänke innen

*Hinweis*
Die Leistung unter den o.g. Positionen umfasst die
Herstellung
der Innenfensterbank für die Fensterkonstruktion mit
der:

Pos-Nr. 17

Vor dem Start der Arbeiten ist durch den AN ein
örtliches
Aufmaß zu erstellen. Alle angegebene Maße sind vor Ort
zu
prüfen.

**02.05.0010 Innenfensterbank Holzwerkstoff HPL-besch B 15cm D 25mm L 100 cm**
Innenfensterbank aus Holzwerkstoff, HPL-beschichtet,
Vorderkante abgekantet, Ecken rechtwinklig, gefast,
seitlicher
Anschluss stumpf, auf Mauerwerk befestigen,
Farbton
nach Wahl AG, nach Bemusterung

Fensterbankbreite bis 15 cm, Dicke der Fensterbank 25
mm,
Länge '100' cm.
Menge: 1,000 St

*Hinweis*
Die Leistung unter den o.g. Positionen umfasst die
Herstellung
der Innenfensterbank für die Fensterkonstruktion mit
der:

Pos-Nr. 17

Vor dem Start der Arbeiten ist durch den AN ein
örtliches
Aufmaß zu erstellen. Alle angegebene Maße sind vor Ort
zu
prüfen.

**02.05.0020 Innenfensterbank Holzwerkstoff HPL-besch B 15cm D 25mm L 100 cm**
Innenfensterbank aus Holzwerkstoff, HPL-beschichtet,
Vorderkante abgekantet, Ecken rechtwinklig, gefast,
seitlicher
Anschluss stumpf, auf Mauerwerk befestigen,
Farbton
nach Wahl AG, nach Bemusterung

Fensterbankbreite bis 15 cm, Dicke der Fensterbank 25
mm,
Länge '100' cm.
Menge: 1,000 St

*Hinweis*
Die Leistung unter den o.g. Positionen umfasst die
Herstellung
der Innenfensterbank für die Fensterkonstruktion mit
der:

Pos-Nr. 18

Vor dem Start der Arbeiten ist durch den AN ein
örtliches
Aufmaß zu erstellen. Alle angegebene Maße sind vor Ort
zu
prüfen.

**02.05.0030 Innenfensterbank Holzwerkstoff HPL-besch B 15cm D 25mm L 100 cm**
Innenfensterbank aus Holzwerkstoff, HPL-beschichtet,
Vorderkante abgekantet, Ecken rechtwinklig, gefast,
seitlicher
Anschluss stumpf, auf Mauerwerk befestigen,
Farbton
nach Wahl AG, nach Bemusterung

Fensterbankbreite bis 15 cm, Dicke der Fensterbank 25
mm,
Länge '100' cm.
Menge: 1,000 St

*Hinweis*
Die Leistung unter den o.g. Positionen umfasst die
Herstellung
der Innenfensterbank für die Fensterkonstruktion mit
der:

Pos-Nr. 35

Vor dem Start der Arbeiten ist durch den AN ein
örtliches
Aufmaß zu erstellen. Alle angegebene Maße sind vor Ort
zu
prüfen.

**02.05.0040 Innenfensterbank Holzwerkstoff HPL-besch B 15cm D 25mm L 100 cm**
Innenfensterbank aus Holzwerkstoff, HPL-beschichtet,
Vorderkante abgekantet, Ecken rechtwinklig, gefast,
seitlicher
Anschluss stumpf, auf Mauerwerk befestigen,
Farbton
nach Wahl AG, nach Bemusterung

Fensterbankbreite bis 15 cm, Dicke der Fensterbank 25
mm,
Länge '100' cm.
Menge: 1,000 St

*Hinweis*
Die Leistung unter den o.g. Positionen umfasst die
Herstellung
der Innenfensterbank für die Fensterkonstruktion mit
der:

Pos-Nr. 36

Vor dem Start der Arbeiten ist durch den AN ein
örtliches
Aufmaß zu erstellen. Alle angegebene Maße sind vor Ort
zu
prüfen.

**02.05.0050 Innenfensterbank Holzwerkstoff HPL-besch B 15cm D 25mm L 100 cm**
Innenfensterbank aus Holzwerkstoff, HPL-beschichtet,
Vorderkante abgekantet, Ecken rechtwinklig, gefast,
seitlicher
Anschluss stumpf, auf Mauerwerk befestigen,
Farbton
nach Wahl AG, nach Bemusterung

Fensterbankbreite bis 15 cm, Dicke der Fensterbank 25
mm,
Länge '100' cm.
Menge: 1,000 St

*Hinweis*
Die Leistung unter den o.g. Positionen umfasst die
Herstellung
der Innenfensterbank für die Fensterkonstruktion mit
der:

Pos-Nr. 34

Vor dem Start der Arbeiten ist durch den AN ein
örtliches
Aufmaß zu erstellen. Alle angegebene Maße sind vor Ort
zu
prüfen.

**02.05.0060 Innenfensterbank Holzwerkstoff HPL-besch B 15cm D 25mm L 100 cm**
Innenfensterbank aus Holzwerkstoff, HPL-beschichtet,
Vorderkante abgekantet, Ecken rechtwinklig, gefast,
seitlicher
Anschluss stumpf, auf Mauerwerk befestigen,
Farbton
nach Wahl AG, nach Bemusterung

Fensterbankbreite bis 15 cm, Dicke der Fensterbank 25
mm,
Länge '100' cm.
Menge: 1,000 St

*Hinweis*
Die Leistung unter den o.g. Positionen umfasst die
Herstellung
der Innenfensterbank für die Fensterkonstruktion mit
der:

Pos-Nr. 32

Vor dem Start der Arbeiten ist durch den AN ein
örtliches
Aufmaß zu erstellen. Alle angegebene Maße sind vor Ort
zu
prüfen.

**02.05.0070 Innenfensterbank Holzwerkstoff HPL-besch B 15cm D 25mm L 128 cm**
Innenfensterbank aus Holzwerkstoff, HPL-beschichtet,
Vorderkante abgekantet, Ecken rechtwinklig, gefast,
seitlicher
Anschluss stumpf, auf Mauerwerk befestigen,
Farbton
nach Wahl AG, nach Bemusterung

Fensterbankbreite bis 15 cm, Dicke der Fensterbank 25
mm,
Länge '128' cm.
Menge: 1,000 St

*Hinweis*
Die Leistung unter den o.g. Positionen umfasst die
Herstellung
der Innenfensterbank für die Fensterkonstruktion mit
der:

Pos-Nr. 20

Vor dem Start der Arbeiten ist durch den AN ein
örtliches
Aufmaß zu erstellen. Alle angegebene Maße sind vor Ort
zu
prüfen.

**02.05.0080 Innenfensterbank Holzwerkstoff HPL-besch B 15cm D 25mm L 54 cm**
Innenfensterbank aus Holzwerkstoff, HPL-beschichtet,
Vorderkante abgekantet, Ecken rechtwinklig, gefast,
seitlicher
Anschluss stumpf, auf Mauerwerk befestigen,
Farbton
nach Wahl AG, nach Bemusterung

Fensterbankbreite bis 15 cm, Dicke der Fensterbank 25
mm,
Länge '54' cm.
Menge: 1,000 St

*Hinweis*
Die Leistung unter den o.g. Positionen umfasst die
Herstellung
der Innenfensterbank für die Fensterkonstruktion mit
der:

Pos-Nr. 21

Vor dem Start der Arbeiten ist durch den AN ein
örtliches
Aufmaß zu erstellen. Alle angegebene Maße sind vor Ort
zu
prüfen.

**02.05.0090 Innenfensterbank Holzwerkstoff HPL-besch B 15cm D 25mm L 128 cm**
Innenfensterbank aus Holzwerkstoff, HPL-beschichtet,
Vorderkante abgekantet, Ecken rechtwinklig, gefast,
seitlicher
Anschluss stumpf, auf Mauerwerk befestigen,
Farbton
nach Wahl AG, nach Bemusterung

Fensterbankbreite bis 15 cm, Dicke der Fensterbank 25
mm,
Länge '128' cm.
Menge: 1,000 St

*Hinweis*
Die Leistung unter den o.g. Positionen umfasst die
Herstellung
der Innenfensterbank für die Fensterkonstruktion mit
der:

Pos-Nr. 22

Vor dem Start der Arbeiten ist durch den AN ein
örtliches
Aufmaß zu erstellen. Alle angegebene Maße sind vor Ort
zu
prüfen.

**02.05.0100 Innenfensterbank Holzwerkstoff HPL-besch B 15cm D 25mm L 66 cm**
Innenfensterbank aus Holzwerkstoff, HPL-beschichtet,
Vorderkante abgekantet, Ecken rechtwinklig, gefast,
seitlicher
Anschluss stumpf, auf Mauerwerk befestigen,
Farbton
nach Wahl AG, nach Bemusterung

Fensterbankbreite bis 15 cm, Dicke der Fensterbank 25
mm,
Länge '66' cm.
Menge: 1,000 St

*Hinweis*
Die Leistung unter den o.g. Positionen umfasst die
Herstellung
der Innenfensterbank für die Fensterkonstruktion mit
der:

Pos-Nr. 23

Vor dem Start der Arbeiten ist durch den AN ein
örtliches
Aufmaß zu erstellen. Alle angegebene Maße sind vor Ort
zu
prüfen.

**02.05.0110 Innenfensterbank Holzwerkstoff HPL-besch B 15cm D 25mm L 262 cm**
Innenfensterbank aus Holzwerkstoff, HPL-beschichtet,
Vorderkante abgekantet, Ecken rechtwinklig, gefast,
seitlicher
Anschluss stumpf, auf Mauerwerk befestigen,
Farbton
nach Wahl AG, nach Bemusterung

Fensterbankbreite bis 15 cm, Dicke der Fensterbank 25
mm,
Länge '262' cm.
Menge: 1,000 St

*Hinweis*
Die Leistung unter den o.g. Positionen umfasst die
Herstellung
der Innenfensterbank für die Fensterkonstruktion mit
der:

Pos-Nr. 24

Vor dem Start der Arbeiten ist durch den AN ein
örtliches
Aufmaß zu erstellen. Alle angegebene Maße sind vor Ort
zu
prüfen.

**02.05.0120 Innenfensterbank Holzwerkstoff HPL-besch B 15cm D 25mm L 54 cm**
Innenfensterbank aus Holzwerkstoff, HPL-beschichtet,
Vorderkante abgekantet, Ecken rechtwinklig, gefast,
seitlicher
Anschluss stumpf, auf Mauerwerk befestigen,
Farbton
nach Wahl AG, nach Bemusterung

Fensterbankbreite bis 15 cm, Dicke der Fensterbank 25
mm,
Länge '54' cm.
Menge: 1,000 St

*Hinweis*
Die Leistung unter den o.g. Positionen umfasst die
Herstellung
der Innenfensterbank für die Fensterkonstruktion mit
der:

Pos-Nr. 26

Vor dem Start der Arbeiten ist durch den AN ein
örtliches
Aufmaß zu erstellen. Alle angegebene Maße sind vor Ort
zu
prüfen.

**02.05.0130 Innenfensterbank Holzwerkstoff HPL-besch B 15cm D 25mm L 128 cm**
Innenfensterbank aus Holzwerkstoff, HPL-beschichtet,
Vorderkante abgekantet, Ecken rechtwinklig, gefast,
seitlicher
Anschluss stumpf, auf Mauerwerk befestigen,
Farbton
nach Wahl AG, nach Bemusterung

Fensterbankbreite bis 15 cm, Dicke der Fensterbank 25
mm,
Länge '128' cm.
Menge: 1,000 St

*Hinweis*
Die Leistung unter den o.g. Positionen umfasst die
Herstellung
der Innenfensterbank für die Fensterkonstruktion mit
der:

Pos-Nr. 26

Vor dem Start der Arbeiten ist durch den AN ein
örtliches
Aufmaß zu erstellen. Alle angegebene Maße sind vor Ort
zu
prüfen.

**02.05.0140 Innenfensterbank Holzwerkstoff HPL-besch B 15cm D 25mm L 54 cm**
Innenfensterbank aus Holzwerkstoff, HPL-beschichtet,
Vorderkante abgekantet, Ecken rechtwinklig, gefast,
seitlicher
Anschluss stumpf, auf Mauerwerk befestigen,
Farbton
nach Wahl AG, nach Bemusterung

Fensterbankbreite bis 15 cm, Dicke der Fensterbank 25
mm,
Länge '54' cm.
Menge: 1,000 St

*Hinweis*
Die Leistung unter den o.g. Positionen umfasst die
Herstellung
der Innenfensterbank für die Fensterkonstruktion mit
der:

Pos-Nr. 29

Vor dem Start der Arbeiten ist durch den AN ein
örtliches
Aufmaß zu erstellen. Alle angegebene Maße sind vor Ort
zu
prüfen.

**02.05.0150 Innenfensterbank Holzwerkstoff HPL-besch B 15cm D 25mm L 54 cm**
Innenfensterbank aus Holzwerkstoff, HPL-beschichtet,
Vorderkante abgekantet, Ecken rechtwinklig, gefast,
seitlicher
Anschluss stumpf, auf Mauerwerk befestigen,
Farbton
nach Wahl AG, nach Bemusterung

Fensterbankbreite bis 15 cm, Dicke der Fensterbank 25
mm,
Länge '54' cm.
Menge: 1,000 St

*Hinweis*
Die Leistung unter den o.g. Positionen umfasst die
Herstellung
der Innenfensterbank für die Fensterkonstruktion mit
der:

Pos-Nr. 30

Vor dem Start der Arbeiten ist durch den AN ein
örtliches
Aufmaß zu erstellen. Alle angegebene Maße sind vor Ort
zu
prüfen.

**02.05.0160 Innenfensterbank Holzwerkstoff HPL-besch B 15cm D 25mm L 128 cm**
Innenfensterbank aus Holzwerkstoff, HPL-beschichtet,
Vorderkante abgekantet, Ecken rechtwinklig, gefast,
seitlicher
Anschluss stumpf, auf Mauerwerk befestigen,
Farbton
nach Wahl AG, nach Bemusterung

Fensterbankbreite bis 15 cm, Dicke der Fensterbank 25
mm,
Länge '128' cm.
Menge: 1,000 St

#### Bereich 02.06 Brüstung als Sitzbank

**02.06.0010 Sitzbank, Bereich 1.OG**
Sitzbank, als Brüstungsverkleidung im Bereich der
Innenverglasung im 1. OG,  Sitzbank als geschlossene
Kastenausführung einschl. seitlicher Verschluss,
Ausführung
mit Unterkonstruktion und Befestigungen nach
Erfodernis im
Zuge der W+M Planung,
Abmessung der Sitzbank:
(TxH) ca. 458mm x 295mm,
Konstruktion mit unterteilung, 3 Unterteilung,
aus Holz, Kiefer, gebeizt, grundiert und 2-mal
versiegelt, für
WC-Bereich geeignet, Versiegelung mit Holzlack auf
Wasserbasis, die Ausführung erfolgt nach der
W+M-Planung
durch den AG, alle Maße sind vor Ort zu prüfen. Alle
Befestigungsmittel sowie Kleinmaterial sind in die
Position
einzukalkulieren.
Menge: 17,000 m

### Titel 03 Stundenlohnarbeiten

#### Bereich 03.01 Stundenlohnarbeiten

*Hinweis*
Stundenlohnarbeiten sind nur auf besondere Anordnung
des
Bauherrn bzw. der Bauleitung auszuführen.

Die Arbeitsbescheinigungen müssen wöchentlich, mit
ausreichendem Tätigkeitsnachweis und Angabe des
Veranlassers, der Bauleitung vorgelegt werden.

Die angebotenen Verrechnungssätze werden unter
Beachtung
der preisrechtlichen Vorschriften ermittelt und gelten
unabhängig von der Anzahl der abzurechnenden Stunden
gemäß Tariflohn, einschl. sämtlicher Zuschläge wie
Sozialabgaben, Gewinn, Auslösung, Hitze- und
Schutzzulagen,
Wegegelder. Die Stundensätze gelten auch für
Nachunternehmerleistungen

**03.01.0010 Vorarbeiter/-in sämtliche Kosten/Zuschläge**
STLB-Bau 2023-10 091
Stundenlohnarbeiten durch Vorarbeiter/-in
der Verrechnungssatz für die jeweilige Arbeitskraft
umfasst
sämtliche Aufwendungen wie Lohn- und Gehaltskosten,
Lohn-
und Gehaltsnebenkosten, Zuschläge, lohngebundene und
lohnabhängige Kosten, sonstige Sozialkosten,
Gemeinkosten,
Wagnis und Gewinn.
Menge: 15,000 h

**03.01.0020 Facharbeiter/-in sämtliche Kosten/Zuschläge**
STLB-Bau 2022-04 091
Stundenlohnarbeiten durch Facharbeiter/-in
der Verrechnungssatz für die jeweilige Arbeitskraft
umfasst
sämtliche Aufwendungen wie Lohn- und Gehaltskosten,
Lohn-
und Gehaltsnebenkosten, Zuschläge, lohngebundene und
lohnabhängige Kosten, sonstige Sozialkosten,
Gemeinkosten,
Wagnis und Gewinn.
Menge: 30,000 h

**03.01.0030 Helfer/-in sämtliche Kosten/Zuschläge**
STLB-Bau 2022-04 091
Stundenlohnarbeiten durch Helfer/-in
der Verrechnungssatz für die jeweilige Arbeitskraft
umfasst
sämtliche Aufwendungen wie Lohn- und Gehaltskosten,
Lohn-
und Gehaltsnebenkosten, Zuschläge, lohngebundene und
lohnabhängige Kosten, sonstige Sozialkosten,
Gemeinkosten,
Wagnis und Gewinn.
Menge: 30,000 h

USt %: 19,00
